# Armario de abonado, modular

- Propiedad del archivo: CYPE INGENIEROS, S.A.
- Formato: FIEBDC-3/2002
- Divisa: EUR
- Costes indirectos: 3.00 %
- IVA: 21.00 %

## I Instalaciones

### IE Eléctricas

#### IEX Aparamenta

**IEX410** Ud Armario de abonado, modular.
Armario de distribución metálico, de superficie, con puerta transparente, grado de protección IP40, aislamiento clase II, para 72 módulos, en 3 filas, con emplazamiento para un kit de equipamiento en dos filas, modelo DINS/3-PTH "CHINT ELECTRICS", de 600x580x95 mm, con carril DIN, cierre con llave, acabado con pintura epoxi y techo y suelo desmontables, con kit para el precintado del interruptor de control de potencia, modelo KIT-ICP. Totalmente montado.
Incluye: Colocación y fijación del elemento.
Criterio de medición de proyecto: Número de unidades previstas, según documentación gráfica de Proyecto.
Criterio de medición de obra: Se medirá el número de unidades realmente ejecutadas según especificaciones de Proyecto.

| Código | Ud | Descripción | Rendimiento | Precio | Importe |
|---|---|---|---|---|---|
| mt35amc940Aceq | Ud | Armario de distribución metálico, de superficie, con puerta transparente, grado de protección IP40, aislamiento clase II, para 72 módulos, en 3 filas, con emplazamiento para un kit de equipamiento en dos filas, modelo DINS/3-PTH "CHINT ELECTRICS", de 600x580x95 mm, con carril DIN, cierre con llave, acabado con pintura epoxi y techo y suelo desmontables, incluso accesorios de montaje, según UNE-EN 60670-1. (material) | 1.000 | 340.30 | 340.30 |
| mt35amc941b | Ud | Kit para el precintado del interruptor de control de potencia, modelo KIT-ICP "CHINT ELECTRICS", formado por el cajetín para el interruptor de control de potencia y 2 carriles DIN para un total de 24 módulos, según UNE-EN 60670-1. (material) | 1.000 | 112.30 | 112.30 |
| mo003 | h | Oficial 1ª electricista. (mano de obra) | 0.292 | 22.74 | 6.64 |
| % | % | Costes directos complementarios | 2 % | 459.24 | 9.18 |
|  |  | Costes directos |  |  | 468.42 |
