# Interruptor automático en caja moldeada

- Propiedad del archivo: CYPE INGENIEROS, S.A.
- Formato: FIEBDC-3/2002
- Divisa: EUR
- Costes indirectos: 3.00 %
- IVA: 21.00 %

## I Instalaciones

### IE Eléctricas

#### IEX Aparamenta

**IEX200** Ud Interruptor automático en caja moldeada.
Interruptor automático en caja moldeada, electromecánico, tetrapolar (4P), intensidad nominal 16 A, poder de corte 50 kA a 400 V, ajuste térmico entre 0,8 y 1 x In, modelo NM8-125S-4P-16A "CHINT ELECTRICS", de 120x140x79 mm. Totalmente montado, conexionado y probado.
Incluye: Montaje y conexionado del elemento.
Criterio de medición de proyecto: Número de unidades previstas, según documentación gráfica de Proyecto.
Criterio de medición de obra: Se medirá el número de unidades realmente ejecutadas según especificaciones de Proyecto.

| Código | Ud | Descripción | Rendimiento | Precio | Importe |
|---|---|---|---|---|---|
| mt35amc710ka | Ud | Interruptor automático en caja moldeada, electromecánico, tetrapolar (4P), intensidad nominal 16 A, poder de corte 50 kA a 400 V, ajuste térmico entre 0,8 y 1 x In, modelo NM8-125S-4P-16A "CHINT ELECTRICS", de 120x140x79 mm, según UNE-EN 60947-2. (material) | 1.000 | 448.70 | 448.70 |
| mo003 | h | Oficial 1ª electricista. (mano de obra) | 0.751 | 22.74 | 17.08 |
| % | % | Costes directos complementarios | 2 % | 465.78 | 9.32 |
|  |  | Costes directos |  |  | 475.10 |
