# Fusible cilíndrico

- Propiedad del archivo: CYPE INGENIEROS, S.A.
- Formato: FIEBDC-3/2002
- Divisa: EUR
- Costes indirectos: 3.00 %
- IVA: 21.00 %

## I Instalaciones

### IE Eléctricas

#### IEX Aparamenta

**IEX300** Ud Fusible cilíndrico.
Conjunto fusible "CHINT ELECTRICS", formado por fusible cilíndrico, curva gG, intensidad nominal 2 A, poder de corte 100 kA, tamaño 8,5x31,5 mm, modelo RT29-16/gG/2 y base modular para fusibles cilíndricos, unipolar (1P), intensidad nominal 32 A, modelo WS18-1/32. Totalmente montado, conexionado y probado.
Incluye: Montaje y conexionado del elemento.
Criterio de medición de proyecto: Número de unidades previstas, según documentación gráfica de Proyecto.
Criterio de medición de obra: Se medirá el número de unidades realmente ejecutadas según especificaciones de Proyecto.

| Código | Ud | Descripción | Rendimiento | Precio | Importe |
|---|---|---|---|---|---|
| mt35amc800eaa | Ud | Fusible cilíndrico, curva gG, intensidad nominal 2 A, poder de corte 100 kA, tamaño 8,5x31,5 mm, modelo RT29-16/gG/2 "CHINT ELECTRICS", según UNE-EN 60269-1. (material) | 1.000 | 0.68 | 0.68 |
| mt35amc810j | Ud | Base modular para fusibles cilíndricos, unipolar (1P), intensidad nominal 32 A, modelo WS18-1/32 "CHINT ELECTRICS", según UNE-EN 60269-1. (material) | 1.000 | 4.40 | 4.40 |
| mo003 | h | Oficial 1ª electricista. (mano de obra) | 0.215 | 22.74 | 4.89 |
| % | % | Costes directos complementarios | 2 % | 9.97 | 0.20 |
|  |  | Costes directos |  |  | 10.17 |
