# Caja de distribución, modular

- Propiedad del archivo: CYPE INGENIEROS, S.A.
- Formato: FIEBDC-3/2002
- Divisa: EUR
- Costes indirectos: 3.00 %
- IVA: 21.00 %

## I Instalaciones

### IE Eléctricas

#### IEX Aparamenta

**IEX400** Ud Caja de distribución, modular.
Caja de distribución de plástico, para empotrar, con grados de protección IP30 e IK07, aislamiento clase II, tensión nominal 400 V, para 5 módulos, modelo NX8-5 "CHINT ELECTRICS", de 184x200x180 mm. Totalmente montada.
Incluye: Colocación y fijación del elemento.
Criterio de medición de proyecto: Número de unidades previstas, según documentación gráfica de Proyecto.
Criterio de medición de obra: Se medirá el número de unidades realmente ejecutadas según especificaciones de Proyecto.

| Código | Ud | Descripción | Rendimiento | Precio | Importe |
|---|---|---|---|---|---|
| mt35amc900ma | Ud | Caja de distribución de plástico, para empotrar, con grados de protección IP30 e IK07, aislamiento clase II, tensión nominal 400 V, para 5 módulos, modelo NX8-5 "CHINT ELECTRICS", de 184x200x180 mm, según UNE-EN 60670-1. (material) | 1.000 | 8.40 | 8.40 |
| mo003 | h | Oficial 1ª electricista. (mano de obra) | 0.220 | 22.74 | 5.00 |
| % | % | Costes directos complementarios | 2 % | 13.40 | 0.27 |
|  |  | Costes directos |  |  | 13.67 |
