# Interruptor combinado magnetotérmico-protector contra sobretensiones permanentes, modular

- Propiedad del archivo: CYPE Ingenieros S.A.
- Formato: FIEBDC-3/2016
- Programa: Generador de precios de la construcción. CYPE Ingenieros, S.A.
- Fecha: 22/10/2024
- Divisa: EUR
- Costes indirectos: 3 %
- IVA: 21 %

## I Instalaciones

### IE Eléctricas

#### IEX Aparamenta

**IEX077** Ud Interruptor combinado magnetotérmico-protector contra sobretensiones permanentes, modular.
Interruptor combinado magnetotérmico-protector contra sobretensiones permanentes, de 3 módulos, formado por interruptor automático magnetotérmico, bipolar (2P), intensidad nominal 10 A, poder de corte 6 kA, curva C, y protector contra sobretensiones permanentes, modelo PSP2-eB210 "CHINT ELECTRICS", de 54x80x77,8 mm, grado de protección IP20, montaje sobre carril DIN (35 mm) y fijación a carril mediante garras. Totalmente montado, conexionado y probado.
Incluye: Montaje y conexionado del elemento.
Criterio de medición de proyecto: Número de unidades previstas, según documentación gráfica de Proyecto.
Criterio de medición de obra: Se medirá el número de unidades realmente ejecutadas según especificaciones de Proyecto.

| Código | Ud | Descripción | Rendimiento | Precio | Importe |
|---|---|---|---|---|---|
| mt35amc305ga | Ud | Interruptor combinado magnetotérmico-protector contra sobretensiones permanentes, de 3 módulos, formado por interruptor automático magnetotérmico, bipolar (2P), intensidad nominal 10 A, poder de corte 6 kA, curva C, y protector contra sobretensiones permanentes, modelo PSP2-eB210 "CHINT ELECTRICS", de 54x80x77,8 mm, grado de protección IP20, montaje sobre carril DIN (35 mm) y fijación a carril mediante garras, según UNE-EN 60898-1 y UNE-EN 50550. (material) | 1 | 77.9 | 77.900 |
| mo003 | h | Oficial 1ª electricista. (mano de obra) | 0.268 | 22.74 | 6.094 |
| % | % | Costes directos complementarios | 2 % | 83.994 | 1.680 |
|  |  | Costes directos |  |  | 85.674 |

## Recursos

**mt35amc305ga** Ud Interruptor combinado magnetotérmico-protector contra sobretensiones permanentes
Datos técnicos: Coste energético 22.561 MJ; Emisión de CO2 1.215 kg
Residuos:
- embalaje: re150101 Envases de papel y cartón. (componente de residuo); rendimiento 0.035 kg; Código LER 15 01 01; Masa del elemento 1 kg; Volumen 0.001333 m3
