# Interruptor automático en caja moldeada

- Propiedad del archivo: CYPE Ingenieros S.A.
- Formato: FIEBDC-3/2016
- Programa: Generador de precios de la construcción. CYPE Ingenieros, S.A.
- Fecha: 22/10/2024
- Divisa: EUR
- Costes indirectos: 3 %
- IVA: 21 %

## I Instalaciones

### IE Eléctricas

#### IEX Aparamenta

**IEX200** Ud Interruptor automático en caja moldeada.
Interruptor automático en caja moldeada, electromecánico, tetrapolar (4P), intensidad nominal 16 A, poder de corte 50 kA a 400 V, ajuste térmico entre 0,8 y 1 x In, modelo NM8-125S-4P-16A "CHINT ELECTRICS", de 120x140x79 mm. Totalmente montado, conexionado y probado.
Incluye: Montaje y conexionado del elemento.
Criterio de medición de proyecto: Número de unidades previstas, según documentación gráfica de Proyecto.
Criterio de medición de obra: Se medirá el número de unidades realmente ejecutadas según especificaciones de Proyecto.

| Código | Ud | Descripción | Rendimiento | Precio | Importe |
|---|---|---|---|---|---|
| mt35amc710ka | Ud | Interruptor automático en caja moldeada, electromecánico, tetrapolar (4P), intensidad nominal 16 A, poder de corte 50 kA a 400 V, ajuste térmico entre 0,8 y 1 x In, modelo NM8-125S-4P-16A "CHINT ELECTRICS", de 120x140x79 mm, según UNE-EN 60947-2. (material) | 1 | 448.7 | 448.700 |
| mo003 | h | Oficial 1ª electricista. (mano de obra) | 0.751 | 22.74 | 17.078 |
| % | % | Costes directos complementarios | 2 % | 465.778 | 9.316 |
|  |  | Costes directos |  |  | 475.094 |

## Recursos

**mt35amc710ka** Ud Interruptor automático en caja moldeada
Datos técnicos: Coste energético 150.300 MJ; Emisión de CO2 7.939 kg
Residuos:
- embalaje: re150101 Envases de papel y cartón. (componente de residuo); rendimiento 0.038 kg; Código LER 15 01 01; Masa del elemento 1 kg; Volumen 0.001333 m3
