# Arrancador suave

- Propiedad del archivo: CYPE Ingenieros S.A.
- Formato: FIEBDC-3/2016
- Programa: Generador de precios de la construcción. CYPE Ingenieros, S.A.
- Fecha: 22/10/2024
- Divisa: EUR
- Costes indirectos: 3 %
- IVA: 21 %

## I Instalaciones

### IE Eléctricas

#### IEX Aparamenta

**IEX225** Ud Arrancador suave.
Arrancador suave, para motor asíncrono trifásico de rotor de jaula de ardilla de 7,5 kW, de intensidad nominal 15 A, con tecnología de doble CPU de control, basada en módulos de tiristores de alta potencia, modelo NJR2-7.5D "CHINT ELECTRICS", con display de cristal líquido (LCD) con diálogo hombre-máquina, visualización de la tensión y corriente de servicio y visualización y memorización del nombre y código de error, con seis modos de arranque y múltiples funciones de protección, de 145x268x190 mm. Totalmente montado, conexionado y probado.
Incluye: Montaje y conexionado del elemento.
Criterio de medición de proyecto: Número de unidades previstas, según documentación gráfica de Proyecto.
Criterio de medición de obra: Se medirá el número de unidades realmente ejecutadas según especificaciones de Proyecto.

| Código | Ud | Descripción | Rendimiento | Precio | Importe |
|---|---|---|---|---|---|
| mt35amc175va | Ud | Arrancador suave, para motor asíncrono trifásico de rotor de jaula de ardilla de 7,5 kW, de intensidad nominal 15 A, con tecnología de doble CPU de control, basada en módulos de tiristores de alta potencia, modelo NJR2-7.5D "CHINT ELECTRICS", con display de cristal líquido (LCD) con diálogo hombre-máquina, visualización de la tensión y corriente de servicio y visualización y memorización del nombre y código de error, con seis modos de arranque y múltiples funciones de protección, de 145x268x190 mm. (material) | 1 | 455 | 455.000 |
| mo003 | h | Oficial 1ª electricista. (mano de obra) | 0.537 | 22.74 | 12.211 |
| % | % | Costes directos complementarios | 2 % | 467.211 | 9.344 |
|  |  | Costes directos |  |  | 476.555 |

## Recursos

**mt35amc175va** Ud Arrancador suave
Datos técnicos: Coste energético 469.643 MJ; Emisión de CO2 24.739 kg
Residuos:
- embalaje: re150101 Envases de papel y cartón. (componente de residuo); rendimiento 0.038 kg; Código LER 15 01 01; Masa del elemento 1 kg; Volumen 0.001333 m3
