# Fusible de cuchillas

- Propiedad del archivo: CYPE Ingenieros S.A.
- Formato: FIEBDC-3/2016
- Programa: Generador de precios de la construcción. CYPE Ingenieros, S.A.
- Fecha: 22/10/2024
- Divisa: EUR
- Costes indirectos: 3 %
- IVA: 21 %

## I Instalaciones

### IE Eléctricas

#### IEX Aparamenta

**IEX305** Ud Fusible de cuchillas.
Conjunto fusible "CHINT ELECTRICS", formado por fusible de cuchillas, tipo gG, intensidad nominal 4 A, poder de corte 120 kA, tamaño T00, modelo RT36-00/gG/4 y base para fusible de cuchillas, unipolar (1P), intensidad nominal 160 A, modelo BRT36/00. Totalmente montado, conexionado y probado.
Incluye: Montaje y conexionado del elemento.
Criterio de medición de proyecto: Número de unidades previstas, según documentación gráfica de Proyecto.
Criterio de medición de obra: Se medirá el número de unidades realmente ejecutadas según especificaciones de Proyecto.

| Código | Ud | Descripción | Rendimiento | Precio | Importe |
|---|---|---|---|---|---|
| mt35amc820gaa | Ud | Fusible de cuchillas, tipo gG, intensidad nominal 4 A, poder de corte 120 kA, tamaño T00, modelo RT36-00/gG/4 "CHINT ELECTRICS", según UNE-EN 60269-1. (material) | 1 | 6 | 6.000 |
| mt35amc830fa | Ud | Base para fusible de cuchillas, unipolar (1P), intensidad nominal 160 A, modelo BRT36/00 "CHINT ELECTRICS", según UNE-EN 60269-1. (material) | 1 | 6.88 | 6.880 |
| mo003 | h | Oficial 1ª electricista. (mano de obra) | 0.215 | 22.74 | 4.889 |
| % | % | Costes directos complementarios | 2 % | 17.769 | 0.355 |
|  |  | Costes directos |  |  | 18.124 |

## Recursos

**mt35amc820gaa** Ud Fusible de cuchillas
Datos técnicos: Coste energético 9.410 MJ; Emisión de CO2 0.521 kg
Residuos:
- embalaje: re150101 Envases de papel y cartón. (componente de residuo); rendimiento 0.032 kg; Código LER 15 01 01; Masa del elemento 1 kg; Volumen 0.001333 m3

**mt35amc830fa** Ud Base para fusible de cuchillas
Datos técnicos: Coste energético 9.410 MJ; Emisión de CO2 0.521 kg
Residuos:
- embalaje: re150101 Envases de papel y cartón; rendimiento 0.032 kg
